# 19 - Sanierung und Erweiterung von Sportstätten
Leistungsbeschreibung (GAEB DA XML 3.3, DA81)
Projekt: Uhlenhor
Währung: EUR
Auftraggeber: Hockey-und Tennisclub Uhlenhorst Mülheim, Uhlenhorstweg 19, 45479 Mülheim an der Ruhr
Erstellt mit: SJ OFFICE/ GXML Toolbox V3.3 R20201215, Modul AVA, 16.09.2026

## Baubeschreibung
1. Globale Angaben zum Bauvorhaben

Name und Anschrift des Auftraggebers:

Hockey.-u. Tennisclub, Uhlenhorst Mülheim e.V.
Uhlenhorstweg 19
45479 Mülheim an der Ruhr

Beschreibung des Bauvorhabens:

Sanierung und Erweiterung von Sportstätten
Errichtung der Hockeyhalle 1 und 2 (Halle 1 als Versammlungsstätte),
Athletik- und Umkleidegebäude und Änderung der Tennishalle mit Einbauten
im großen Sonderbau (GK 3)

Beschreibung des Baumaßnahme:

Auf dem Grundstück des HTC Uhlenhorst e.V. wird die bestehende Tennis- und Hockeyhalle (A2) baulich erweitert (A1) und zur reinen Tennishalle umgebaut. Die im Gebäude östlich liegenden Räumlichkeiten werden dabei weiterhin als Seminarräume genutzt (C1) bzw. durch Grundrissänderung neu errichtet (C2).

Südlich der Tennishalle schließt sich angrenzend eine neue Halle für Athletik (B) an. Hier werden auch die Umkleiden und Sozialräume integriert.

Westlich der beiden Gebäude schließen sich zwei neue Hockeyhallen (D) an, wobei die größere der beiden Hallen (Halle 1) auch als Austragungsort für Hockeyspiele mit Publikumsverkehr (Versammlungsstätte) in der Wintersaison dienen soll.

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
Die projektinterne Benennung/Gliederung ist zu berücksichtigen:

Bauteil A: Tennishalle (A2) mit Erweiterung (A1)
Bauteil B: Athletikhalle
Bauteil C: Seminarbereich (C1 und C2)
Bauteil D: beide Hockeyhallen

Die Bauteile A und C zusammen: Tennishalle
Die Bauteile B und D zusammen: Bundesstützpunkt

Die zuletzt aufgeführten Bezeichnungen Tennishalle und Bundesstützpunkt unterliegen dabei unterschiedlichen Förderprogrammen und sind daher auch getrennt abzurechnen und zu dokumentieren.

Im Zuge der Errichtung der insgesamt drei neuen Hallen sind die Estricharbeiten auszuführen.
In Bauteil B ist die Dämmung auf die Bodenplatte einzubauen. Die Estricharbeiten sind in diesem Bauteil erst auszuführen, nachdem das Fußbodenheizsystem durch das Gewerk Heizung / Sanitär verlegt wurde.
In Bauteil D können Einbau von Trittschalldämmung und Estrich in einem Durchgang erfolgen.
Das Verlegen der Dämmung und die Estricharbeiten erfolgen nach dem Einbau der Trockenbauwände.

Diese Ausschreibung für die Estricharbeiten umfasst den fachgerechten Einbau von Dämmung
und Zementestrich einschließlich aller erforderlichen Nebenarbeiten in den Bauteilen B, D und
C1, C2.

Bei Ausführung der Arbeiten sind die bereits erstellten Bauteile wie Trockenbauwände, Stützen usw. vor Beschädigungen zu schützen.

Alle Bauteile sollen zeitgleich begonnen und errichtet werden.

Eine Ortsbesichtigung wird empfohlen.

Mit der Sicherheits- und Gesundheitskoordination wurde beauftragt:
SLS - Ingenenieurbüro für Sicherheitstechnik
Gut Lohhof 1
41516 Grevenbroich

Vorgaben aus dem SiGe-Plan: Werden nachgereicht.
Durch den SiGeKo wird eine Baustellenordnung übergeben.

Mit der Bauleitung wurde beauftragt:
Schütt Baumanagement
Schirmerstr. 80
40211 Düsseldorf

Folgende Ausführungszeichnungen / Unterlagen sind der Leistungsbeschreibung beigefügt:

10 - Bauzeitenplan
11 - Plan 001 Baustelleneinrichtung
12 - Amtlicher Lageplan
15 - Wärmeschutznachweis GEG 2024
15 - Plan 003 Grundriss EG 1:100
15 - Plan 004 Schnitte A B C 1:100
15 - Plan 005 Schnitte D E F J 1:100
15 - Plan 006 Ansichten Ost Nord West 1:100
15 - Plan 007 Ansicht Süd 1:100
15 - Plan 008 Dachaufsicht 1:100
15 - Plan 009 Grundriss OG Bauteil D 1:50
15 - Plan 010 Grundriss EG Bauteil C 1:50
15 - Plan 015 Grundriss EG Bauteil D 1:50
15 - Plan 020 Schnitte C I Bauteil B 1:50
15 - Plan 032 Grundriss EG Bauteil B 1:50

Arbeiten anderer Unternehmer auf der Baustelle:
Es wird ausdrücklich darauf hingewiesen, dass während der Ausführung der Estricharbeiten parallel oder zeitlich versetzt andere Unternehmer (z.B. Sanitär- / Elektroinstallationen, Erschließungsträger) auf der Baustelle tätig sein können.
Der Auftragnehmer hat die Arbeiten anderer Unternehmer zu dulden und die wechselseitige Behinderung auf ein Minimum zu beschränken.

Koordinationsaufwand: Die Koordination der Schnittstellen erfolgt primär durch die Bauleitung. Der AN ist verpflichtet, seine Tätigkeiten (insbesondere den Einsatz von Großgeräten) kurzfristig mit den auf der Baustelle anwesenden anderen Unternehmern abzustimmen, um einen reibungslosen Ablauf zu gewährleisten.

Baufreiheit: Der Arbeitsbereich wird in abgestimmten Teilabschnitten (gemäß Bauzeitenplan) übergeben. Ist ein Teilbereich übergeben, ist der AN für die Aufrechterhaltung der Baufreiheit in diesem Bereich verantwortlich.

Mehraufwand aus der Koordination ist in die Einheitspreise einzukalkulieren. Wesentliche Behinderungen sind der Bauleitung unverzüglich anzuzeigen.

Art und Umfang der Regelung und Sicherung des öffentlichen Verkehrs:
Vom fremden Straßeneigentum der Landesstraße 138 dürfen keine Arbeiten an der Baumaßnahme ausgeführt werden.
Auch das Aufstellen von Geräten und Fahrzeugen und das Lagern von Baustoffen, Bauteilen, Boden- und Aushubmassen oder sonstiger Materialien sind auf  dem fremden Straßeneigentum nicht zulässig.

Schmutz- und Abwasser - auch in geklärtem Zustand - sowie sonstiges gesammeltes Wasser dürfen dem Straßeneigentum der Landesstraße 138 weder unmittel- noch mittelbar zugeleitet werden.
Das Baugrundstück darf über die Zufahrt zur Landesstraße 138 nur vorwärtsfahrend angefahren und über den Ganghoferweg verlassen werden.

Das Baugrundstück darf nur in solcher Weise genutzt werden, dass jegliche sonstige Beeinträchtigungen der Sicherheit und Leichtigkeit des Verkehrs auf der Landesstraße 138 ausgeschlossen ist. Insbesondere müssen störende Einwirkungen auf die Verkehrsteilnehmer, wie Dämpfe, Gase, Rauch, Blendungen, Geräusche, Staubentwicklungen,  Erschütterungen und dergleichen von der Baustelle unterbleiben

Es ist sicherzustellen, dass die Fahrbahn der Landesstraße 138 nach und während der Ausführung der Bauarbeiten nicht über das übliche Maß hinaus verschmutzt wird. Verunreinigungen sind ohne Aufforderung unverzüglich zu beseitigen.

Weitere Angaben:
Alle Bauzauntore müssen (mit Ausnahme zur Durchfahrt der Baustellenfahrzeuge und des Durchgangs der baustellenberechtigten Personen) dauerhaft geschlossen gehalten werden und täglich nach Beendigung des Baustellentagesbetriebes gegen unbefugtes Betreten gesichert werden.

2. Angaben zur Örtlichkeit

Anschrift der Baustelle:

Uhlenhorstweg 19
45479 Mülheim an der Ruhr

Lage des Grundstücks:
Die Liegenschaft liegt im südwestlich gelegenen Mülheimer Stadtteil (Gemarkung Broich) und dort südlich des Uhlenhorstwegs, der als Landstraße L138 von Broich aus in westlicher Richtung nach Duisburg führt.

Die Anlage ist im Regelbetrieb über den Ganghoferweg erreichbar.
Für den Baustellenbetrieb siehe Punkt 4 und Baustelleneinrichtungsplan

Auf dem Gelände befinden sich neben Freiluft-Sportplätzen auch eine Sporthalle für Tennis und Hockey sowie das Clubhaus des HTC Uhlenhorst. Die Halle ist dabei teilunterkellert.

Der großflächige Parkplatz (ca. 100 Stellplätze) direkt auf dem Vereinsgelände steht für die Baumaßnahme und den Baustellen- und Dienstfahrzeugen der beauftragten Baufirmen nicht zur Verfügung, sondern wird von den Vereinsmitgliedern genutzt.

Während der Baumaßnahme läuft weiterhin der Sportbetrieb des Vereins inklusive der Außensportflächen für Hockey und Tennis, so dass ganztägig - Vereinsmitglieder, vor allem Kinder und Jugendliche, die Sportangebote nutzen und daher eine erhöhte Rücksichtnahme und Aufmerksamkeit durch den Baustellenbetrieb erfolgen muss (Geschwindigkeitsbeschränkung und Abbiegevorgänge mit Kraftfahrzeugen, Staubentwicklung und Sonstiges).

An das Bauvorhaben grenzen folgende Bebauungen an:
Nord: Landesstraße Uhlenhorstweg, L138, nördlich davon Wohnbebauung
Ost: Waldgebiet
Süd: Waldgebiet mit vereinzelter Wohnbebauung
West: Reitanlage Uhlenhorst -seit 15.01.2015 als Baudenkmal eingetragen, Waldgebiet

Anzahl und Höhe der geplanten Geschosse Neubau: 1, ca. 7,00m Firsthöhe
Anzahl und Höhe der Bestandsgeschosse: 1 + Teilunterkellerung, ca. 9,60m Firsthöhe
Art und Zustand des umzubauenden Bestands, hier Tennis- und Hockeyhalle: Rückbau bis Tragkonstruktion, Zustand: weitestgehend gut nach Tragwerksprüfung vom 02.-03.09.2025
Besonderheiten: keine

Besondere Umstände:
Bei Fund von nicht eingezeichneten Kabeln bzw. Leitungen oder verdächtigen Gegenständen (z. B. Kabelhauben) sind die Arbeiten sofort einzustellen und die Bauleitung zu informieren.

3. Termine und Fristen

Die Arbeiten sind fortlaufend an ganzen Tagen mit einer ausreichenden Anzahl an Mitarbeitern durchzuführen.

Vorgesehener Beginn der Estricharbeiten:
Gemäß beigefügtem Bauzeitenplan

Geplante Dauer der Estricharbeiten:
Gemäß beigefügtem Bauzeitenplan

Weitere Angaben/Bauablauftechnische Unterbrechungen:
Bauablauftechnisch bedingte Arbeitsunterbrechungen werden nicht separat vergütet und sind - sofern relevant- in der Angebotskalkulation zu berücksichtigen.
Gemäß beigefügtem Bauzeitenplan

4. Angaben zur Baustelle

Baugrund / Bodenverhältnisse:
Die Geländehöhe des Grundstücks im Bereich der Baugrube  liegt bei ca. 86m NHN und damit auf Höhe der geplanten Erdgeschossfußbodenhöhe (EFH = 85,95 m über NHN, außer Tennishalle/Bestand, hier geplante EFH = 85,87m über NHN)

Lage und Transportwege:
Zufahrt für Baustellenfahrzeuge erfolgt über die geplante Feuerwehrzufahrt Uhlenhorstweg:
Breite: 3,50 m

Ausfahrt für Baustellenfahrzeuge über die bestehende Feuerwehrzufahrt Ganghoferweg:
Breite: 3,50 m

Das Parken ist in dem mit Bauzaun eingefriedeten Baustellenbereich nach Vorgaben der Bauleitung gestattet.

Baukran  wird bauseits nicht gestellt
Schrägaufzug  wird bauseits nicht gestellt

Bei Erfordernis zur Erfüllung der vertragsgemäßen Leistungen sind diese vom AN in die Position der Baustelleneinrichtung einzukalkulieren und fristgerecht für die Dauer der Erfordernis zu organisieren.

Sonstige Baustelleneinrichtung:
Geräte/Einrichtungen anderer Unternehmer:
Bauzaun mit Toren: Aufbau, Vorhaltung und Abbau von Beginn bis Ende der gesamten Bauphase durch den Erdbauunternehmer.

Sanitäreinrichtungen, bestehend aus WC´s mit Handwaschbecken: Bereitstellung, regelmäßige Reinigung und Abtransport von Beginn bis Ende der gesamten Bauphase organisiert durch den Rohbauunternehmer.

Baustrom und Bauwasser: Bereitstellung und Demontage von Beginn bis Ende der gesamten Bauphase durch den Rohbauunternehmer.

Die oben genannte sonstige Baustelleinrichtung (Bauzaun, Sanitäreinrichtungen sowie Baustrom und Bauwasser wird zeitgleich zu direktem Beginn der Baumaßnahme ausgeführt und steht somit allen Baustellenbeteiligten, einschließlich Erdbauarbeiten, zur Verfügung.

Ver- und Entsorgungsleitungsanschlüsse für:
Baustrom:
6 x Schuko 16 A / 230 V; 2 x CEE 5-polig (16 A / 400 V) Hauptverteiler
4 x Schuko 16 A / 230 V; 1 x CEE 5-polig (16 A / 400 V) Endverteiler
Standort: Hauptverteiler außen, südlich vor Bauteil C, Endverteiler vor Bauteil D

Bauwasser: 1 x DN 20
Standort: Entnahmestelle außen, östlich vor Bauteil C

Art/Lage der Lagerplätze:
Es bestehen keine Lagermöglichkeiten an der Landesstraße 138 Uhlenhorstweg, hierzu sind ausschließlich ausgewiesene Lagerflächen im Baustellenbereich gemäß Baustelleneinrichtungsplan zu nutzen.

Mörtel, Putze, etc. sind bei der Anlieferung auf Paletten, Bohlengelege oder Ähnlichem abzusetzen und zu lagern.

Auf der Baustelle lagernde Baustoffe sind durch Abdecken mit Folie, Planen oder gleichwertig geeigneten Maßnahmen gegen Witterung zu schützen.

Sonstige Angaben:
Sind sichtbare Mängel am Bauobjekt und/oder an den Vorleistungen zu erkennen oder Schäden an der eigenen, fertigen Leistung zu befürchten, ist der Auftragnehmer gemäß VOB, Teil B, verpflichtet, schriftlich darauf hinzuweisen.

Entsorgung von Abfall:
Die Entsorgung von Abfall nach den Abschnitten 4.1.11 und 4.1.12 ATV DIN 18299 hat umgehend, spätestens täglich zum Abschluss der jeweiligen Arbeiten, zu erfolgen.

Dabei ist die Satzung über die Vermeidung, Verwertung und Beseitigung von Abfällen der Stadt Mülheim an der Ruhr (Abfallwirtschaftssatzung) in der gültigen Fassung zu berücksichtigen.

5. Kalkulation und Angebotsabgabe

Sofern nicht ausdrücklich in der Leistungsbeschreibung anders beschrieben, sind alle Preise für die komplette Ausführung (inklusive aller erforderlichen Vor- und Nebenarbeiten) der Arbeiten, einschließlich Lieferung und Lagerung aller Stoffe zu kalkulieren und einzutragen.

Unstimmigkeiten sind mit der Vergabestelle vor Abgabe des Angebots zu klären.

## Estricharbeiten
Technische Vorbemerkung - Estricharbeiten
1. Mitgeltende Normen und Regeln
Allgemeines
Es gelten jeweils die Normen und Regeln in der zum Vertragsschluss gültigen Fassung einschließlich der Änderungen, Berichtigungen und Beiblätter.

DIN 4109-1
Schallschutz im Hochbau  Teil 1: Mindestanforderungen
DIN 4109-2
Schallschutz im Hochbau  Teil 2: Rechnerische Nachweise der Erfüllung der Anforderungen
DIN EN 1264-4
Raumflächenintegrierte Heiz- und Kühlsysteme mit Wasserdurchströmung  Teil 4: Installation
DIN EN 13318
Estrichmörtel und Estriche  Begriffe
DIN EN 13454-2
Calciumsulfat-Binder für Estriche  Teil 2: Prüfverfahren
DIN EN ISO 29469
Wärmedämmstoffe für das Bauwesen  Bestimmung des Verhaltens bei Druckbeanspruchung
VDI 6202 Blatt 10
Schadstoffbelastete bauliche und technische Anlagen  Asbest in Bauschutt, Recycling- und Bodenmaterial
BEB-Hinweisblatt 1.1
Hinweise zur Abdichtung von Fußböden im Innenbereich in Kombination mit Verbundabdichtungen (AIV)
Herausgeber: Bundesverband Estrich und Belag e.V.
BEB-Hinweisblatt 2.1
Betonböden für Hallenflächen
Herausgeber: Bundesverband Estrich und Belag e.V.
BEB-Hinweisblatt 2.2
Rinnen  Ergänzung zum Hinweisblatt „Betonböden für Hallenflächen"
Herausgeber: Bundesverband Estrich und Belag e.V.
BEB-Hinweisblatt 3.1
Verlegung von MW-Trittschalldämmplatten nach DIN EN 13162
Herausgeber: Bundesverband Estrich und Belag e.V.
BEB-Hinweisblatt 3.2
Verlegung von EPS-Trittschalldämmplatten nach DIN EN 13163
Herausgeber: Bundesverband Estrich und Belag e.V.
BEB-Hinweisblatt 3.3
Ausgleichschichten aus Leichtmörtel (Leichtausgleichmörtel)
Herausgeber: Bundesverband Estrich und Belag e.V.
BEB-Hinweisblatt 3.4
Hinweise Trittschallschutz von Fußbodenkonstruktionen
Herausgeber: Bundesverband Estrich und Belag e.V.
BEB-Hinweisblatt 4.1
Untergründe für Industrieestriche  Anforderungen, Prüfung und Vorbehandlung
Herausgeber: Bundesverband Estrich und Belag e.V.
BEB-Hinweisblatt 4.2
Hinweise zur Verlegung von dicken Zement-Verbundestrichen
Herausgeber: Bundesverband Estrich und Belag e.V.
BEB-Hinweisblatt 4.4
Hinweise für die Verlegung von Zementestrichen
Herausgeber: Bundesverband Estrich und Belag e.V.
BEB-Hinweisblatt 4.5
Hinweise für die Verlegung von Estrichen in der kalten Jahreszeit
Herausgeber: Bundesverband Estrich und Belag e.V.
BEB-Hinweisblatt 4.6
Hinweise zur Planung und Ausführung von Fußbodenkonstruktionen bei Rohren, Leitungen und Einbauteilen auf Rohdecken
Herausgeber: Bundesverband Estrich und Belag e.V.
BEB-Hinweisblatt 4.7
Hinweise zur Planung, Verlegung und Beurteilung sowie Oberflächenvorbereitung von Calciumsulfatestrichen
Herausgeber: Bundesverband Estrich und Belag e.V.
BEB-Hinweisblatt 4.8
Hinweise zur beschleunigten Trocknung von Calciumsulfatestrichen
Herausgeber: Bundesverband Estrich und Belag e.V.
BEB-Hinweisblatt 4.9
Fertigteilestriche auf Calciumsulfat- und Zementbasis
Herausgeber: Bundesverband Estrich und Belag e.V.
BEB-Hinweisblatt 4.10.1
Rohrsystem auf Altuntergrund in Ausgleichsmasse/-estrich
Herausgeber: Bundesverband Estrich und Belag e.V.
BEB-Hinweisblatt 4.10.2
Rohrsystem auf/in Dämmplatte im/mit Nassestrich
Herausgeber: Bundesverband Estrich und Belag e.V.
BEB-Hinweisblatt 4.11
Einbauteile in Estrichen im Wohnungs- und Gewerbebau
Herausgeber: Bundesverband Estrich und Belag e.V.
BEB-Hinweisblatt 4.12
Hinweise zu elektrisch beheizten Fußbodenkonstruktionen im Innenbereich
Herausgeber: Bundesverband Estrich und Belag e.V.
BEB-Hinweisblatt 4.13
Dünnschichtige Heizestriche im Neu- und Bestandsbau
Herausgeber: Bundesverband Estrich und Belag e.V.
BEB-Hinweisblatt 4.14
Hinweise für die Planung und Ausführung von Magnesia-Industrieestrichen nach DIN 18560-7; Hochbeanspruchbare Estriche (Industrieestriche) im Neubau und bei der Sanierung
Herausgeber: Bundesverband Estrich und Belag e.V.
BEB-Hinweisblatt 5.1
Hinweise für Fugen in Estrichen, Teil 1: Fugen in Industrieestrichen
Herausgeber: Bundesverband Estrich und Belag e.V.
BEB-Hinweisblatt 5.2
Hinweise für Fugen in Estrichen, Teil 2: Fugen in Estrichen und Heizestrichen auf Trenn- und Dämmschichten nach DIN 18560-2 + DIN 18560-4
Herausgeber: Bundesverband Estrich und Belag e.V.
BEB-Hinweisblatt 5.3
Hinweise für Estriche im Freien, Zement-Estriche auf Balkonen und Terrassen
Herausgeber: Bundesverband Estrich und Belag e.V.
BEB-Hinweisblatt 5.4
Bewertung der Optik von Magnesiaestrichen mit sichtbarer, direkt genutzter Oberfläche
Herausgeber: Bundesverband Estrich und Belag e.V.
BEB-Hinweisblatt 5.5
Leitfaden zur Herstellung von Zementestrichmörteln im Innenbereich
Herausgeber: Bundesverband Estrich und Belag e.V.
BEB-Hinweisblatt 5.6
Oberflächenbeschaffenheit von zementgebundenen Industrieböden
Herausgeber: Bundesverband Estrich und Belag e.V.
BEB-Hinweisblatt 5.7
Ausführung von Fußbodenflächen ohne Gefälle mit Bodenablauf
Herausgeber: Bundesverband Estrich und Belag e.V.
BEB-Hinweisblatt 6.2
Bauklimatische Voraussetzungen zur Trocknung von Estrichen
Herausgeber: Bundesverband Estrich und Belag e.V.
BEB-Hinweisblatt 6.5
Protokoll zum Belegreifheizen des Estrichs
Herausgeber: Bundesverband Estrich und Belag e.V.
BEB-Hinweisblatt 6.6
Risse in zementgebundenen Industrieböden
Herausgeber: Bundesverband Estrich und Belag e.V.
BEB-Hinweisblatt 6.7
Höher belastbare Calciumsulfatestriche im Gewerbebau
Herausgeber: Bundesverband Estrich und Belag e.V.
BEB-Hinweisblatt 6.8
Hinweise zur Trocknung von Zementestrichen in Innenräumen
Herausgeber: Bundesverband Estrich und Belag e.V.
BEB-Hinweisblatt 7.1
Industrieböden aus Reaktionsharz  Prüfung des Untergrunds
Herausgeber: Bundesverband Estrich und Belag e.V.
BEB-Hinweisblatt 7.2
Industrieböden aus Reaktionsharz  Imprägnierungen
Herausgeber: Bundesverband Estrich und Belag e.V.
BEB-Hinweisblatt 7.3
Industrieböden aus Reaktionsharz  Versiegelung
Herausgeber: Bundesverband Estrich und Belag e.V.
BEB-Hinweisblatt 7.4
Industrieböden aus Reaktionsharz  Beschichtung/Belag
Herausgeber: Bundesverband Estrich und Belag e.V.
BEB-Hinweisblatt 7.5
Industrieböden aus Reaktionsharz  Elektrisch ableitfähige Fußbodenbeschichtungen
Herausgeber: Bundesverband Estrich und Belag e.V.
BEB-Hinweisblatt 7.6
Industrieböden aus Reaktionsharz  Estrich
Herausgeber: Bundesverband Estrich und Belag e.V.
BEB-Hinweisblatt 8.1
Prüfung und Beurteilung von Untergründen für die Verlegung von elastischen und textilen Bodenbelägen, Laminat, mehrschichtig modularen Fußbodenbelägen, Holzfußböden, Holzpflaster und Kork im Alt- und Neubau
Herausgeber: Bundesverband Estrich und Belag e.V.
BEB-Hinweisblatt 8.1.1
Vorbereitung von Untergründen und Verlegen von elastischen und textilen Bodenbelägen, Laminat, mehrschichtig modularen Fußbodenbelägen, Holzfußböden, Holzpflaster und Kork im Alt- und Neubau
Herausgeber: Bundesverband Estrich und Belag e.V.
BEB-Hinweisblatt 8.2
Vorbereitende Maßnahmen zur Verlegung von Oberbodenbelägen auf Zement- und Calciumsulfatheizestrichen
Herausgeber: Bundesverband Estrich und Belag e.V.
BEB-Hinweisblatt 8.3
Arbeitsanweisung CM-Messung
Herausgeber: Bundesverband Estrich und Belag e.V.
BEB-Hinweisblatt 8.5
Hinweise zur Verlegung großformatiger keramischer Fliesen und Platten, Beton-, Natur- und Kunstwerkstein auf calciumsulfatgebundenen Estrichen
Herausgeber: Bundesverband Estrich und Belag e.V.
BEB-Hinweisblatt 8.6
Hinweise zur Planung und Verlegung großformatiger, keramischer Fliesen und Platten, Beton-, Natur- und Kunstwerkstein auf Zementestrichen im Innenbereich
Herausgeber: Bundesverband Estrich und Belag e.V.
BEB-Hinweisblatt 8.6.1
Verlegung von keramischen Fliesen und Platten, Beton- und Naturwerksteinen auf schwimmend und auf Trennschicht verlegten Zementestrichen mit erhöhter Restfeuchte
Herausgeber: Bundesverband Estrich und Belag e.V.
BEB-Hinweisblatt 8.6.2
Hinweise zur Planung und Verlegung keramischer Fliesen und Platten auf Bodenplatten und Geschossdecken aus Beton und Stahlbeton
Herausgeber: Bundesverband Estrich und Belag e.V.
BEB-Hinweisblatt 8.7
Hinweise für die Verlegung von Belägen auf Gussasphaltestrichen in normal beheizten Gebäuden (Innenräume)
Herausgeber: Bundesverband Estrich und Belag e.V.
BEB-Hinweisblatt 8.8
„Designestriche"  Hinweise zu Planung, Ausführung und Eigenschaften gestalteter mineralischer Fußböden
Herausgeber: Bundesverband Estrich und Belag e.V.
BEB-Hinweisblatt 8.9
„Designestriche"  Hinweise zur Beschreibung der Oberflächenqualität und zur Beurteilung der Ausführung gestalteter mineralischer Fußböden
Herausgeber: Bundesverband Estrich und Belag e.V.
BEB-Hinweisblatt 8.10
„Designestriche"  Hinweise zum Schutz der Oberfläche sowie zur Reinigung und Pflege gestalteter mineralischer Fußböden
Herausgeber: Bundesverband Estrich und Belag e.V.
BEB-Hinweisblatt 9.1
Oberflächenzug- und Haftzugfestigkeit von Fußböden  Allgemeines, Prüfung, Einflüsse, Beurteilung
Herausgeber: Bundesverband Estrich und Belag e.V
BVF Merkblatt
Schnittstellenkoordination bei Flächenheizungs- und Flächenkühlungssystemen in Neubauten
Bundesverband Flächenheizungen und Flächenkühlungen e.V.
BVF Merkblatt
Schnittstellenkoordination bei Flächenheizungs- und Flächenkühlsysteme in bestehenden Gebäuden
Bundesverband Flächenheizungen und Flächenkühlungen e.V.
BVF Richtlinie 1
Wärme- und Trittschalldämmung beheizter und gekühlter Fußbodenkonstruktionen
Bundesverband Flächenheizungen und Flächenkühlungen e.V.
BVF Richtlinie 2
Rohrsysteme und elektrische Heizleitungen in Flächenheizungen und Flächenkühlungen
Bundesverband Flächenheizungen und Flächenkühlungen e.V.
BVF Richtlinie 3
Herstellung beheizter/gekühlter Fußbodenkonstruktionen im Wohnungsbau
Bundesverband Flächenheizungen und Flächenkühlungen e.V.
BVF Richtlinie 4
Steuerung und Regelung von Flächenheizungen und -kühlungen auf Basis von Warm-/Kaltwasser für den Wohnungsbau
Bundesverband Flächenheizungen und Flächenkühlungen e.V.
BVF Richtlinie 5
Wasserdurchströmte Flächenheiz- und Kühlsysteme. Die ideale Voraussetzung für die Nutzung regenerativer Energien in der Gebäudeheizung /-Kühlung
Bundesverband Flächenheizungen und Flächenkühlungen e.V.
BVF Richtlinie 7
Herstellung von Wandheiz  und  kühlsystemen im Wohnungs-, Gewerbe- und Industriebau
Bundesverband Flächenheizungen und Flächenkühlungen e.V.
BVF Richtlinie 8
Herstellung beheizter und gekühlter Fußbodenkonstruktionen im Gewerbe- und Industriebau
Bundesverband Flächenheizungen und Flächenkühlungen e.V.
BVF Richtlinie 10
Installation von Flächenheizungen und Flächenkühlungen bei der Modernisierung von bestehenden Gebäuden  Anforderungen und Hinweise
Bundesverband Flächenheizungen und Flächenkühlungen e.V.
BVF Richtlinie 11
Bauteilintegrierte Systeme der Flächenheizung und Flächenkühlung  Aufbau und Funktionsweise
Bundesverband Flächenheizungen und Flächenkühlungen e.V.
BVF Richtlinie 12
Herstellung dünnschichtiger, beheizter/gekühlter Verbundkonstruktionen im Wohnungsbestand
Bundesverband Flächenheizungen und Flächenkühlungen e.V.
BVF Richtlinie 13
Beheizte Fußbodenkonstruktionen im Sporthallenbau
Bundesverband Flächenheizungen und Flächenkühlungen e.V.
IVK TKB-Merkblatt 14
Schnellzementestriche und Zementestriche mit Estrichzusatzmitteln
Herausgeber: Industrieverband Klebstoffe e.V.
IVK TKB-Merkblatt 16
Anerkannte Regeln der Technik bei der CM-Messung
Herausgeber: Industrieverband Klebstoffe e.V.
IVK TKB-Merkblatt 17
Auswirkungen des Raumklimas auf Bodenbeläge und Verlegewerkstoffe während der Verlegung und der Nutzung
Herausgeber: Industrieverband Klebstoffe e.V.
IVK TKB-Merkblatt 18
KRL-Methode  Messung und Beurteilung der Feuchte von mineralischen Estrichen
Herausgeber: Industrieverband Klebstoffe e.V.
IVK TKB-Merkblatt 19
Fußböden aus mineralischen Design- und Sichtspachtelmassen  Anforderungen, Ausführung und Klassifizierung
Herausgeber: Industrieverband Klebstoffe e.V.
Merkblatt 1
Calciumsulfat-Fließestriche in Feuchträumen
Herausgeber: Verband für Dämmsysteme, Putz und Mörtel e. V. (VDPM)
Merkblatt 2
Trocknung von Calciumsulfat-Fließestrichen
Herausgeber: Verband für Dämmsysteme, Putz und Mörtel e. V. (VDPM)
Merkblatt 3
Calciumsulfat-Fließestriche auf Fußbodenheizung
Herausgeber: Verband für Dämmsysteme, Putz und Mörtel e. V. (VDPM)
Merkblatt 4
Beurteilung und Behandlung der Oberflächen von Calciumsulfat-Fließestrichen
Herausgeber: Verband für Dämmsysteme, Putz und Mörtel e. V. (VDPM)
Merkblatt 5
Fugen in Calciumsulfat-Fließestrichen
Herausgeber: Verband für Dämmsysteme, Putz und Mörtel e. V. (VDPM)
Merkblatt 7
Calciumsulfat-Fließestriche für Sanierung, Renovierung und Modernisierung
Herausgeber: Verband für Dämmsysteme, Putz und Mörtel e. V. (VDPM)
Merkblatt 8
Leichtausgleichmörtel unter Fließestrichen
Herausgeber: Verband für Dämmsysteme, Putz und Mörtel e. V. (VDPM)
Merkblatt 9
Calciumsulfat-Fließestriche als Untergrund für großformatige Fliesen und Platten
Herausgeber: Verband für Dämmsysteme, Putz und Mörtel e. V. (VDPM)
Merkblatt 10
Verarbeitung von Calciumsulfat-Fließestriche
Herausgeber: Verband für Dämmsysteme, Putz und Mörtel e. V. (VDPM)
RAL-GZ 818
Estriche  Gütesicherung
Herausgeber: RAL Deutsches Institut für Gütesicherung und Kennzeichnung e.V.
VdS 2021
Baustellen  Unverbindlicher Leitfaden für ein umfassendes Schutzkonzept
Herausgeber: Gesamtverband der Deutschen Versicherungswirtschaft e.V. (GDV)
2. Angaben zur Baustelle
Allgemeine Angaben
Lage und Transportwege
Die Arbeiten sind in folgenden Geschossen auszuführen: haupsächlich Erdgeschoss, 28 m² im 1.OG
3. Angaben zu Stoffen und Bauteilen
Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.
4. Angaben zur Ausführung
Allgemeines
Vor Ausführungsbeginn hat der Auftragnehmer mit dem Auftraggeber festzulegen, wo das zu verwendende Material auf der Baustelle gelagert werden kann, um gegenseitige Störungen der am Bau beteiligten Handwerker während der Bauausführung zu vermeiden.
Säulen von Schwenkarmaufzügen dürfen nicht zwischen Balkonen oder Kragplatten eingespannt werden; beim Einspannen in Mauerwerksöffnungen sind diese vor Beschädigungen zu schützen, nach Möglichkeit sind Fensterwinkel zu verwenden.
Alle Maße sind vor der Ausführung am Bau zu überprüfen, sofern keine Detailzeichnungen mit verbindlichen Maßangaben vorliegen.
Vor Beginn der Arbeiten sind die tatsächlichen Einbauhöhen bezogen auf das gesamte Ausbausystem mit der Bauleitung abzustimmen, falls unzulässige Toleranzen oder Änderungen des geplanten Fußbodenaufbaus festgestellt oder vermutet werden.
Bei Schleifarbeiten im Trockenverfahren sind Absauggeräte zu verwenden.
Ergibt sich bei der Überprüfung, dass geplante Estrichdicken nicht eingehalten werden können, darf erst nach vorheriger Abstimmung mit der Bauleitung die Leistung weiter ausgeführt werden.
Vor Ausführungsbeginn hat der Auftragnehmer mit dem Auftraggeber festzulegen, wo die Misch- und Fördereinrichtungen aufgestellt werden können, ohne andere am Bau beteiligten Handwerker während der Bauausführung zu behindern.
Während der Ausführung ist zu beachten, dass Öffnungen von Abläufen, Rohren u. dgl. verschlossen sind und dass Einrichtungsgegenstände vor Verschmutzung geschützt werden.
Bei der Verwendung von Fassadenaufzügen oder sonstigen Fördereinrichtungen ist die Fassade einschließlich der Öffnungen vor Verschmutzung zu schützen. Die dazu erforderlichen Leistungen sind Bestandteil der Baustelleneinrichtung des Auftragnehmers.
Bereits fertig gestellte Leistungen Dritter, wie Sichtbetonbauteile, Installationen, Beschichtungen von Heizkörpern, Türen, Holzbauteile, Treppen, Beläge etc. sind vom Auftragnehmer gegen Beschädigung und Verschmutzung wirksam zu schützen. Verunreinigungen sind umgehend zu beseitigen.
Für den Bodeneinstand von nach dem Estrich einzubauenden Zargen sind Türöffnungen entsprechend auszusparen. Nach erfolgtem Einbau der Zargen ist der Estrich in diesem Bereich fachgerecht zu schließen.
Aussparungen sind zu schalen.
Terrazzo-Fußböden sind mit Zement als Bindemittel und ohne Kunstharzzusätze herzustellen.
Fertig gestellte Estrichflächen sind abzusperren, das benötigte Absperrmaterial hat der Auftragnehmer zu stellen.
Zementestriche, bei denen die Gefahr des Aufschüsselns besteht, sind für einen Zeitraum von mindestens 2 Wochen ab Verlegung mit einer Kunststofffolie abzudecken.
Die Estrichoberfläche muss nach Freigabe zur Begehbarkeit so widerstandsfähig sein, dass sie bis zur Verlegung des Oberbodens die üblichen Belastungen des Baubetriebs ohne Schaden aufnehmen kann.
Ist eine Bauaustrocknung mit Trockengeräten vorgeschrieben bzw. im Leistungsverzeichnis enthalten, so ist bis auf den vorgegebenen Sollwert zu trocknen. Zum Nachweis ist ein Hygrometer aufzustellen.
Fugen
Trennfugen, Bewegungsfugen und Anschlussfugen an andere Bauteile sind von Mörtelbrücken und Verunreinigungen, die die Funktion der Fugen beeinträchtigen, freizuhalten.
Notwendige Fugen sind nach einem Fugenplan anzulegen. Die einzelnen Felder sind ohne Arbeitsunterbrechung herzustellen. Bewehrungen sind bei Bewegungsfugen zu unterbrechen.
Dämmungen
Randstreifen dürfen durch den Auftragnehmer nicht vor der Verlegung der Bodenbeläge entfernt werden.
Die Randstreifen werden von den Auftragnehmern für die Bodenbelagarbeiten entfernt.
Erkennt der Auftragnehmer Umstände, die die Schalldämmung beeinträchtigen können, hat er die Bauleitung darüber zu informieren.
Metallteile wie Abläufe, Rohre, Standkonsolen, Trennschienen u. dgl. dürfen keine starre Verbindung mit dem Estrich besitzen; sie sind mit Dämmstreifen zu ummanteln und ggf. gegen chemische Einflüsse aus dem Estrich zu schützen.
Dämmschichten sind an im Fußbodenaufbau befindlichen Rohrleitungen kantengerade zu verlegen. Eine akustische Entkopplung ist zu garantieren. Rohrbefestigungen dürfen keinen Schall auf die Decke übertragen.
Bevor durch den Einbau des Estrichs die Dämmung verdeckt wird, muss die Leistung durch die Bauleitung abgenommen werden.
Heizestrich
Bewegungs- und Randfugen querende Leitungen sind in Hülsen zu führen.
Der Auftragnehmer hat der Bauleitung seine Freigabe zum Aufheizen unaufgefordert mitzuteilen.
Vor dem Einbringen des Estrichs ist zu prüfen, dass vom Verleger der Fußbodenheizung je 200 m² Fläche bzw. je Wohnung mindestens drei Messstellen ausgewiesen sind, an denen später problemlos ohne Gefahr der Beschädigung von Rohren die Probeentnahme zur Messung der Restfeuchte möglich ist. Fehlen solche markierten Messstellen, ist die Bauleitung vor Beginn der Arbeiten zu informieren.
Gussasphalt
Der Aufstellbereich des Asphaltkochers ist allseitig abzusperren. Nach Fertigstellung der Arbeiten ist der Bereich gründlich zu reinigen.
Randstreifen sind durch den Auftragnehmer nach der Verlegung des Gussasphaltestrichs zu entfernen, wenn kein weiterer Bodenbelag vorgesehen ist.
Randstreifen dürfen durch den Auftragnehmer nicht vor der Verlegung der Bodenbeläge entfernt werden.
Nach Fertigstellung des Gussasphalts ist das nicht gebundene Abreib- oder Abstreumaterial zu entfernen. Dieser Aufwand ist in die Leistungen mit einzukallkulieren.
Reparaturarbeiten, Sanierungsarbeiten
Verfahrensbedingte Vermischungen und Abfall von Strahlarbeiten sind vom Auftragnehmer zu beseitigen und zu entsorgen. Dabei sind Strahlmittelrückstände auch aus dem umliegenden Verkehrsraum, aus Poren, Fugen u. dgl. und von den Gerüstböden zu entfernen.
5. Sonstige Angaben
Der Auftragnehmer hat dafür Sorge zu tragen, dass während der Ausführung seiner Leistungen immer mindestens ein fließend deutsch sprechender Mitarbeiter seiner Firma auf der Baustelle anwesend ist.
Zu den auf der Baustelle vorzuhaltenden Ausführungsunterlagen zählt neben den Ausführungsplänen auch eine Ausfertigung dieser Leistungsbeschreibung.

## 013 Estricharbeiten Vergabe-Nr. HTCU-3A-17a
Datum: 16.09.2026

### Los 01 Titel 17.1 - Bundesstützpunkt Bauteil B + D

#### Hauptabschnitt 01.01 Bauteil B + D Baustelleneinrichtung

**01.01.0001 Baustelle für die Estricharbeiten einrichten**
Baustelle für die Estricharbeiten einrichten, Vorhalten für die Dauer der Arbeiten sowie Räumen der Baustelle nach Abschluss der Arbeiten.

Baubüros, Unterkünfte, Werkstätten, Lagerräume, Magazine und dergleichen, soweit erforderlich, an- und abtransportieren, aufbauen und einrichten.

Alle zur ordnungsgemäßen und vertragsgemäßen Durchführung der Bauleistungen erforderlichen Leistungsumfänge sind in dieser Position einzurechnen.

Geräte, Werkzeuge und sonstige Betriebsmittel auf die Baustelle bringen, bereitstellen und soweit sie nicht in nachfolgenden Einzelpositionen erfasst sind, betriebsfertig aufstellen einschl. der dafür notwendigen Arbeiten, insbesondere:

-  Krane und Hebewerkzeuge
-  leichtes und schweres Gerät
-  Maschinen aller Art
-  Messgeräte aller Art
-  Absperrungen, Sicherungen
-  Ordnung auf Baustellengelände aufrechterhalten
-  Baustellenbeleuchtung
-  begehbare Abdeckungen
-  Schutzgeländer

Vorhaltedauer: gemäß den vorgesehenen Ausführungsterminen
Menge: 1,000 psch
DIN276_18: 391
DIN276_08: 391

#### Hauptabschnitt 01.02 Bauteil B Dämmung auf Bodenplatte

*Hinweis: Arbeitsunterbrechung nach Einbau der Dämmung*
Nach dem Einbau der Wärmedämmung auf der abgedichteten Bodenplatte ist eine Arbeitsunterbrechung notwendig.
Der Estrich kann erst eingbaut werden, nachdem der Randdämmstreifen und das Fußbodenheizsystem durch den Installateur verlegt wurde.

**01.02.0001 Untergrund reinigen, grober Schmutz**
Reinigen des Untergrunds von grober Verschmutzung, z.B. Gips-, Mörtel-, Farbreste oder Öl.

Ausführung  :  Untergrund reinigen
Art des Untergrunds:.....
Art der Verschmutzung: Staub, Mörtelreste, Farbe
Menge: 896,000 m2
DIN276_18: 353
DIN276_08: 352
Zeitansatz: 0,02

**01.02.0002 Wärmedämmung, EPS, 035, 60 mm**
Polystyrol-Hartschaumplatten, einlagig, als Wärmedämmung unter Estrich, liefern und auf Bodenplatte verlegen.
inkl. Anpassen an Ecken und vorspringende Stützen.

Bodenaufbau:  BA 1, BA 2, BA 3
Einbauort:  Athletikräume, Flure, WC's, Umkleiden
Bauteil  :  Wärmedämmung
Anzahl Lagen:  1-lagig
Untergrund:  Abdichtungsbahn auf Beton-Bodenplatte
Dämmung:  Polystyrol-Hartschaumplatten
Wärmeleitfähigkeit (Bemessungswert):0,035 W/(mK)
Baustoffklasse  :  B1
Brandverhalten  :  E
Anwendungsgebiet:  DEO
Druckbelastbarkeit Dämmstoff: dh, >= 200 kPa
Plattendicke  :  60 mm

Angeb. Fabrikat:..........
Menge: 833,000 m2
DIN276_18: 353
DIN276_08: 352
Zeitansatz: 0,05

**01.02.0003 Wärmedämmung, PIR, 025, 40 mm**
PIR-Dämmplatten, als Wärmedämmung unter Heiz-Zementstrich, liefern und auf Bodenplatte verlegen.

Bodenaufbau:  BA 4
Einbauort:  Dusche 1 - 4, Lager-Gerätraum 02
Bauteil  :  Wärmedämmung
Anzahl Lagen:  1-lagig
Untergrund:  Abdichtungsbahn auf Beton-Bodenplatte
Dämmung:  PIR
Kantenausbildung: gerade Kanten
Wärmeleitfähigkeit (Bemessungswert):0,025 W/(mK) oder besser
Kaschierung:  Alukaschierung
Baustoffklasse:  B2
Brandverhalten:  E
Anwendungsgebiet: DEO
Druckbelastbarkeit Dämmstoff: dh, >= 150 kPa
Plattendicke:  40 mm

Angeb. Fabrikat:..........
Menge: 63,500 m2
DIN276_18: 353
DIN276_08: 352
Zeitansatz: 0,07

#### Hauptabschnitt 01.03 Bauteil B Heizestrich für Fliesenbelag

**01.03.0001 Heizestrich, Zementestrich, C25, 3 KN/m², F5, H50, 67 mm**
Zementestrich als Heizestrich, schwimmend, inklusive Zusatzstoffe
zur Erhöhung der Flächenlast auf 3 KN/m², auf vorhandene Dämmung, Heizrohrsystem, mit Leitelementen bauseits, Oberfläche planeben abgezogen, als Unterbau für Fliesenbelag (60 x 60 cm) mit erhöhten Anspruch an die Ebenheit.

Bodenaufbau  :  BA 3
Einbauort  :  Umkleiden, WC's, Vorräume
Estrich  :  Zementestrich
Estrichausführung: Heizestrich
Bauart Heizestrich: A
Festigkeitsklasse: C25
Biegezugfestigkeit: F5
Nutzlast:  3 kN/m²
Durchmesser Heizrohr: 17 mm
Überdeckung Heizelemente: 50 mm
Dicke Estrich:  67 mm
Oberfläche:  zur Aufnahme von Fliesenbelag 60cm x 60cm
Ebenheitstoleranz: max. 2 mm pro 1m Messpunktabstand

Angeb. Fabrikat:..........
Menge: 150,000 m2
DIN276_18: 353
DIN276_08: 352
Zeitansatz: 0,25

**01.03.0002 Heizestrich, Zementestrich, C25, 3 KN/m², F5, 1,5% Gefälle**
Zementestrich als Heizestrich, schwimmend, inklusive Zusatzstoffe
zur Erhöhung der Flächenlast auf 3 KN/m², auf vorhandene Dämmung, Heizrohrsystem, mit Leitelementen bauseits, Oberfläche im Gefälle von
1,5% zu den Bodenabläufen abziehen, als Unterbau für Fliesenbelag (30 x 30 cm).

Bodenaufbau  :  BA 4
Einbauort:  Dusche 1 - 4, Lager-Geräteraum 02
Estrich  :  Zementestrich
Estrichausführung: Heizestrich
Bauart Heizestrich: A
Festigkeitsklasse: C25
Biegezugfestigkeit: F5
Nutzlast:  3 kN/m²
Durchmesser Heizrohr: 17 mm
Überdeckung Heizelemente: 48 mm bis 69 mm
Dicke Estrich:  65 mm bis 86 mm
Eigenschaften:  1,5% Gefälle
Oberfläche:  zur Aufnahme von Fliesenbelag 30cm x 30cm

Angeb. Fabrikat:..........
Menge: 63,500 m2
DIN276_18: 353
DIN276_08: 352
Zeitansatz: 0,25

**01.03.0003 Zulage schnelleres Aufheizen Heizestrich**
Zulage für Zusatzmittel, um ein schnelleres Aufheizen des Heizestrichs zu ermöglichen.
Die Kombinierbarkeit mit den Zusatzstoffen zur Erhöhung der Flächenlast
ist sicherzustellen.

Aufheizen:  5 Tage nach Verlegung
Belegreife:  15 Tage nach Verlegung
Estrich  :  Heiz-Zementestrich C25, F5
Dicke Estrich:  ca. 67 mm

Angeb. Fabrikat:..........
Menge: 213,000 m2
DIN276_18: 353
DIN276_08: 352
Zeitansatz: 0,03

**01.03.0004 Bewegungsfuge, Mineralwollstreifen, in Estrich**
Bewegungsfuge durch Einlegen eines Mineralwollstreifens während der Aufbringung des Heizestrichs herstellen.

Fugentyp:  Bewegungsfuge
Mineralwollstreifen:5/50 mm
Menge: 14,000 m
DIN276_18: 353
DIN276_08: 352
Zeitansatz: 0,06

**01.03.0005 Bewehrung, Glasfasern für Estrich, als Zulage**
Estrichbewehrung mit einem Gelege aus Glasfasern in besonders beanspruchten Bereichen unter Fliesenbelag leifern und einbauen, als Zulage.

Bewehrung:  Glasfasern
Verbrauch:  ca. 1,5 kg / m³
Faserlänge:  ca. 12 mm
Estrich  :  Heiz-Zementestrich
Menge: 198,000 m2
DIN276_18: 353
DIN276_08: 352
Zeitansatz: 0,03

**01.03.0006 Bodeneinlauf, bauseitig, anarbeiten**
Fußbodeneinlauf in Heizestrich mit Gefälle einarbeiten. Oberfläche passgenau, für nachfolgend bauseitige Abdichtung. Evtl. Nachjustieren des bauseitigen Einbauteils sowie Anarbeiten im Gefälle.

Estrichart:  Heizestrich C25 F5
Aussparungsgröße: bis 0,1 m²
Estrichdicke:  65 mm
Gefälle  :  1,5 %
Menge: 9,000 St
DIN276_18: 353
DIN276_08: 352
Zeitansatz: 0,30

**01.03.0007 Mehraufwand für Kleinflächen, als Zulage**
Mehraufwand als Zulage bei der Herstellung der vor genannten Estrichaufbausysteme in kleinen Teilflächen/-streifen.

Fläche  :  < 5 m²
Breite  :  < 190 cm
Menge: 27,000 m2
DIN276_18: 353
DIN276_08: 352
Zeitansatz: 0,09

#### Hauptabschnitt 01.04 Bauteil B Heizestrich Flure, Athletikräume

**01.04.0001 Abstellwinkel, Stahl, 170/150/15 mm**
Abstellwinkel für Estrich, einschl. Befestigungsanker,
zwischen Türleibung am Übergang zum Tennisboden.

Einbauort:  Erschließung B.10.1
Estrichart:  Heiz-Zementestrich
Estrichhöhe:  80 mm Estrich + 90 mm Dämmung
Winkelgröße:  170/150/15 mm
Material  :  Stahl, feuerverzinkt
Länge  :  1,13 m
Menge: 1,130 m
DIN276_18: 353
DIN276_08: 352
Zeitansatz: 0,15

**01.04.0002 Heizestrich, Zementestrich, C30, F6, 5 KN/m², H48, 65 mm**
Zementestrich als Heizestrich, schwimmend, inklusive Zusatzstoffe
zur Erhöhung der Flächenlast auf 5 KN/m², auf vorhandene Dämmung, Heizrohrsystem mit Leitelementen bauseits, Oberfläche planeben abgezogen, als Unterbau für Bodenbeläge.

Bodenaufbau  :  BA 1
Einbauort:  Athletikräume
Estrich  :  Zementestrich
Estrichausführung: Heizestrich
Bauart Heizestrich: A
Festigkeitsklasse: C30
Biegezugfestigkeit: F6
Nutzlast:  5 kN/m²
Einzellast:  4 KN
Durchmesser Heizrohr: 17 mm
Überdeckung Heizelemente: 48 mm
Dicke Estrich:  65 mm

Oberfläche:  zur Aufnahme von 20mm Gummi-Bodenschutzmatte
Menge: 374,000 m2
DIN276_18: 353
DIN276_08: 352
Zeitansatz: 0,25

**01.04.0003 Heizestrich, Zementestrich, C30, F6, 5 KN/m², H63, 80 mm**
Zementestrich als Heizestrich, schwimmend, inklusive Zusatzstoffe
zur Erhöhung der Flächenlast auf 5 KN/m², auf vorhandene Dämmung, Heizrohrsystem mit Leitelementen bauseits, Oberfläche planeben abgezogen, als Unterbau für Bodenbeläge.

Bodenaufbau  :  BA 2
Einbauort:  Flure
Estrich  :  Zementestrich
Estrichausführung: Heizestrich
Bauart Heizestrich: A
Festigkeitsklasse: C30
Biegezugfestigkeit: F6
Nutzlast:  5 kN/m²
Einzellast:  4 KN
Durchmesser Heizrohr: 17 mm
Überdeckung Heizelemente: 63 mm
Dicke Estrich:  80 mm

Oberfläche:  zur Aufnahme von PVC Bodenbelägen
Menge: 310,000 m2
DIN276_18: 353
DIN276_08: 352
Zeitansatz: 0,25

**01.04.0004 Zulage schnelleres Aufheizen Heizestrich**
Zulage für Zusatzmittel, um ein schnelleres Aufheizen des Heizestrichs zu ermöglichen.
Die Kombinierbarkeit mit den Zusatzstoffen zur Erhöhung der Flächenlast
ist sicherzustellen.

Aufheizen:  5 Tage nach Verlegung
Belegreife:  15 Tage nach Verlegung
Estrich  :  Heiz-Zementestrich C30, F6
Dicke Estrich:  65 mm - 80 mm

Angeb. Fabrikat:..........
Menge: 683,000 m2
DIN276_18: 353
DIN276_08: 352
Zeitansatz: 0,03

**01.04.0005 Bewehrung, Stahlfasern für Estrich, als Zulage**
Estrichbewehrung mit Stahlfasern leifern und einbauen, als Zulage.

Bewehrung:  Stahlfasern
Verbrauch:  35 kg/m³ Estrich
Faserlänge:  ca. 35 mm
Estrich  :  Heiz-Zementestrich
Menge: 699,000 m2
DIN276_18: 353
DIN276_08: 352
Zeitansatz: 0,02

**01.04.0006 Mehrstärke 5 mm, Heiz-Zementestrich**
Differenzpreis für 5 mm Mehr- bzw. Minderstärke des Heiz-Zementestriches.

Mehrstärke: 5 mm
Menge: 10,000 m2
DIN276_18: 324
DIN276_08: 325
Zeitansatz: 0,03

**01.04.0007 Dehnfuge Türbereich, Heizestrich, Kunststoff-Profil**
Dehnfugenprofil für die Herstellung von dauerelastischen Bewegungs- und Dehnfugen im Türbereich sowie im gesamten Querschnitt des Heizestriches.

Estrich  :  Zement-Heizestrich
Fugentyp: Dehnfuge
Profil  :  Kunststoff
Dicke  :  10 mm
Dicke Estrich: 67 mm bis 80 mm

Angeb. Fabrikat:..........
Menge: 29,000 m
DIN276_18: 352
DIN276_08: 353
Zeitansatz: 0,35

**01.04.0008 Bewegungsfuge, Mineralwollstreifen, in Estrich**
Bewegungsfuge durch Einlegen eines Mineralwollstreifens während der Aufbringung des Heiz-Zementestrichs herstellen.

Fugentyp:  Bewegungsfuge
Mineralwollstreifen:5/50 mm
Menge: 138,000 m
DIN276_18: 353
DIN276_08: 352
Zeitansatz: 0,06

**01.04.0009 Bodeneinlauf, bauseitig, anarbeiten**
Fußbodeneinlauf in Estrich einarbeiten. Oberfläche passgenau, für nachfolgend bauseitige Abdichtung. Evtl. Nachjustieren des bauseitigen Einbauteils sowie Anarbeiten im Gefälle.

Estrichart:  Heizestrich C25 F5
Aussparungsgröße: bis 0,1 m²
Estrichdicke:  .....
Gefälle  :  2 %
Menge: 1,000 St
DIN276_18: 353
DIN276_08: 352
Zeitansatz: 0,30

**01.04.0010 Höhenversatz, Estrich**
Höhenversatz des Heizstrichs durch Schalung, zum Ausgleich von Höhenunterschieden infolge verschiedener Belagstärken.

Estrichausführung: Höhenversatz
Höhe Versatz:  ca. 1,5 cm
Menge: 16,000 m
DIN276_18: 353
DIN276_08: 352
Zeitansatz: 0,07

**01.04.0011 Vertiefung für Einbaurahmen Sauberlaufmatte, Estrich**
Vertiefung für Einbaurahmen der Sauberlaufmatte in Zementestrich, ohne Kantenprofile, gemäß Planung rechtwinklig und maßgerecht.

Raum:  Flur B.10.2
Estrich  :  Zementestrich
Höhe  :  ca. 3 cm
Länge  :  260 cm
Breite  :  240 cm
Einbauteil: Einbaurahmen
Menge: 6,240 m2
DIN276_18: 353
DIN276_08: 352
Zeitansatz: 0,20

**01.04.0012 Vertiefung für Einbaurahmen Sauberlaufmatte, Estrich**
Vertiefung für Einbaurahmen der Sauberlaufmatte in Zementestrich, ohne Kantenprofile, gemäß Planung rechtwinklig und maßgerecht.

Raum:  Eingang / Erschließung B.10.1
Estrich  :  Zementestrich
Höhe  :  ca. 3 cm
Länge  :  670 cm
Breite  :  240 cm
Einbauteil: Einbaurahmen
Menge: 16,320 m2
DIN276_18: 353
DIN276_08: 352
Zeitansatz: 0,20

**01.04.0013 Messstellen für Feuchtigkeit.**
Anlegen und Kennzeichnen von Messstellen für Feuchtigkeit.
Menge: 10,000 St
DIN276_18: 353
DIN276_08: 352
Zeitansatz: 0,03

**01.04.0014 Verfugung, elastische Vergussmasse in Estrich**
Verfugung in Teilbereichen von Dehn-, Arbeits- und Anschlussfugen im Estrich mit elastischer Kunststoff-Vergussmasse.

Estrich  :  Zement-Heizestrich
Fugentyp:  Dehn-, Arbeits- und Anschlussfugen
Arbeitsschritt:  verfugen
Fugeneinlage:  elastische Vergussmasse
Breite Fuge:  10 mm
Tiefe Fuge:  Estrichdicke
Menge: 10,000 m
DIN276_18: 353
DIN276_08: 352
Zeitansatz: 0,08

#### Hauptabschnitt 01.05 Bauteil D schwimmender Zementestrich

**01.05.0001 Abstellwinkel, Stahl, 90/90/12 mm**
Abstellwinkel für Estrich, einschl. Befestigungsanker,
zwischen Türleibungen am Übergang zum Sportbodenaufbau
und zum Raum unter der Tribüne.

Einbauort:  Flur D.03
Estrichart:  schwimmender Estrich
Estrichhöhe:  58mm Estrich + 32mm Trittschalldämmung
Winkelgröße:  90/90/12 mm
Material  :  Stahl, feuerverzinkt
Länge  :  2 x 2,00 m
  1 x 0,88 m
Menge: 4,880 m
DIN276_18: 353
DIN276_08: 352
Zeitansatz: 0,15

**01.05.0002 Randdämmstreifen, PE, mit Folienlasche, 8/150 mm**
Randdämmstreifen an allen aufgehenden Bauteilen zur Vermeidung von starren Verbindungen, liefern und verlegen.

Bauteil  :  Randdämmstreifen
Material :  PE
Ausführung: mit Folienlasche
Dicke  :  8 mm
Höhe  :  150 mm
Menge: 44,000 m
DIN276_18: 353
DIN276_08: 352
Zeitansatz: 0,03

**01.05.0003 Trittschalldämmung, EPS, 040, 15-2 mm**
Dämmplatten unter Estrich, als Trittschalldämmung.

Bodenaufbau  :  BA 7
Raum-Nr.  :  D.05 Technik Plattform ( OG Bauteil D)
Bauteil  :  Trittschalldämmung
Einbauort  :  unter Estrich
Anwendungsgebiet: DES
Dämmung  :  EPS
Baustoffklasse  :  B1
Brandverhalten  :  E
Trittschallverbesserungsmaß:> 26 dB
Schalltechn. Eigenschaft: sg
Steifigkeitsgruppe: 30
Wärmeleitfähigkeit (Bemessungswert):0,040 W/(mK)
Plattendicke:  15 mm
Zusammendrückbarkeit: 2 mm

Angeb. Fabrikat:..........
Menge: 28,200 m2
DIN276_18: 353
DIN276_08: 352
Zeitansatz: 0,04

**01.05.0004 Trittschalldämmung, EPS, 040, 25-2 mm**
Dämmplatten unter Estrich, als Trittschalldämmung.

Bodenaufbau  :  BA 6
Raum Nr.  :  D.03 Flur (EG Bauteil D)
Bauteil  :  Trittschalldämmung
Einbauort  :  unter Estrich
Anwendungsgebiet: DES
Dämmung  :  EPS
Baustoffklasse  :  B1
Brandverhalten  :  E
Trittschallverbesserungsmaß:> 26 dB
Schalltechn. Eigenschaft: sg
Steifigkeitsgruppe: 30
Wärmeleitfähigkeit (Bemessungswert):0,040 W/(mK)
Plattendicke:  25 mm
Zusammendrückbarkeit: 2 mm

Angeb. Fabrikat:  ..........
Menge: 28,000 m2
DIN276_18: 353
DIN276_08: 352
Zeitansatz: 0,04

**01.05.0005 Abdeckung, PE-Folie 0,2 mm, Estrich**
Abdeckung der Dämmschicht mit einer Lage Kunststofffolie, 15 cm überlappt und seitlich entsprechend der Estrichdicke hochgeschlagen, als Schutz- oder Trennlage.
Bauteil  :  Abdeckung
Einbauort:  unter Estrich
Material  :  PE-Folie
Dicke Folie:  0,2 mm
Angeb. Fabrikat:..........
Menge: 56,200 m2
DIN276_18: 353
DIN276_08: 352
Zeitansatz: 0,02

**01.05.0006 Zementestrich schwimmend, C20, 45 mm**
Zementestrich als schwimmender Estrich, inklusive Zusatzstoffe
zur Erhöhung der Flächenlast auf 3 KN/m², auf Trittschalldämmung aus Vorposition, Oberfläche planeben abgezogen, zur Aufnahme von Bodenbelag aus Vinyl.

Bodenaufbau:  BA 7
Raum-Nr.:  D.05 Technik Plattform ( OG Bauteil D)
Estrich  :  Zementestrich
Festigkeitsklasse: C20
Biegezugfestigkeit: F4
Estrichausführung: schwimmend
nachfolgender Belag: Fußbodenbelag
Nutzlast:  3 KN/m²
Dicke Estrich:  45 mm
Menge: 28,200 m2
DIN276_18: 353
DIN276_08: 352
Zeitansatz: 0,20

**01.05.0007 Zementestrich schwimmend, C25, 75 mm**
Zementestrich als schwimmender Estrich,  inklusive evtl. notwendiger Zusatzstoffe zur Erhöhung der Flächenlast auf 3 KN/m², auf Trittschalldämmung aus Vorposition, Oberfläche planeben abgezogen, zur Aufnahme von Bodenbelägen.

Bodenaufbau:  BA 6
Raum Nr.:  D.03 Flur (EG Bauteil D)
Estrich  :  Zementestrich
Festigkeitsklasse: C25
Biegezugfestigkeit: F5
Estrichausführung: schwimmend
nachfolgender Belag: Vinyl
Nutzlast:  5 kN/m²
Dicke Estrich:  75 mm
Menge: 28,000 m2
DIN276_18: 353
DIN276_08: 352
Zeitansatz: 0,22

**01.05.0008 Mehrstärke 5 mm, Zementestrich**
Differenzpreis für 5 mm Mehrstärke des Zementestrichs.

Estrich  :  Zementestrich
Mehr-/Minderstärke: 5 mm
Menge: 28,000 m2
DIN276_18: 353
DIN276_08: 352
Zeitansatz: 0,02

#### Hauptabschnitt 01.06 Bauteil B + D Stundensätze

**01.06.0001 Stundensatz Helfer, Estricharbeiten**
Arbeiten, welche nicht in den Positionen erfasst sind und gegen Nachweis zur Ausführung kommen:
Helfer
Menge: 5,000 h
DIN276_18: 399
DIN276_08: 399

**01.06.0002 Stundensatz Fachwerker, Estricharbeiten**
Arbeiten, welche nicht in den Positionen erfasst sind und gegen Nachweis zur Ausführung kommen:
Fachwerker
Menge: 5,000 h
DIN276_18: 399
DIN276_08: 399

**01.06.0003 Stundensatz Vorarbeiter, Estricharbeiten**
Arbeiten, welche nicht in den Positionen erfasst sind und gegen Nachweis zur Ausführung kommen:
Vorarbeiter
Menge: 5,000 h
DIN276_18: 399
DIN276_08: 399

### Los 02 Titel 17.2 - Tennishalle Bauteil C2

#### Hauptabschnitt 02.01 Bauteil C2 Baustelle für die Estricharbeiten einrichten

**02.01.0001 Baustelle für die Estricharbeiten einrichten**
Baustelle für die Estricharbeiten einrichten, Vorhalten für die Dauer der Arbeiten sowie Räumen der Baustelle nach Abschluss der Arbeiten.

Baubüros, Unterkünfte, Werkstätten, Lagerräume, Magazine und dergleichen, soweit erforderlich, an- und abtransportieren, aufbauen und einrichten.

Alle zur ordnungsgemäßen und vertragsgemäßen Durchführung der Bauleistungen erforderlichen Leistungsumfänge sind in dieser Position einzurechnen.

Geräte, Werkzeuge und sonstige Betriebsmittel auf die Baustelle bringen, bereitstellen und soweit sie nicht in nachfolgenden Einzelpositionen erfasst sind, betriebsfertig aufstellen einschl. der dafür notwendigen Arbeiten, insbesondere:

-  Krane und Hebewerkzeuge
-  leichtes und schweres Gerät
-  Maschinen aller Art
-  Messgeräte aller Art
-  Absperrungen, Sicherungen
-  Ordnung auf Baustellengelände aufrechterhalten
-  Baustellenbeleuchtung
-  begehbare Abdeckungen
-  Schutzgeländer

Vorhaltedauer: gemäß den vorgesehenen Ausführungsterminen
Menge: 1,000 psch
DIN276_18: 391
DIN276_08: 391

#### Hauptabschnitt 02.02 Bauteil C2 Zementestrich

**02.02.0001 Randabstellung, Zementestrich, 16 cm**
Estrichabstellung an Türdurchgang zur Tennishalle, Befestigung der Schalung auf Rohdecke.

Einbauort:  Bauteil C1 Zwischenpodest
Arbeitsschritt:  Randabstellung
Estrich  :  schwimmender Zementestrich
Höhe  :  ca. 16 cm
Menge: 1,000 m
DIN276_18: 353
DIN276_08: 352
Zeitansatz: 0,10

**02.02.0002 Abstellwinkel, Stahl, 160/120/15 mm**
Abstellwinkel für Zementestrich, einschl. Befestigungsanker.
Einbauort:  Zwischenpodest C.04
Estrichhöhe:  60 mm Estrich + 100 mm Dämmung
Winkelgröße:  160/120/15 mm
Material :  Stahl, feuerverzinkt
Menge: 1,000 m
DIN276_18: 353
DIN276_08: 352
Zeitansatz: 0,15

**02.02.0003 Randdämmstreifen, PE, mit Folienlasche, 8/150 mm**
Randdämmstreifen an allen aufgehenden Bauteilen zur Vermeidung von starren Verbindungen, liefern und verlegen.

Einbauort: Bauteil C2 und Zwischenpodest
Bauteil  :  Randdämmstreifen
Material :  PE
Ausführung: mit Folienlasche
Dicke  :  8 mm
Höhe  :  150 mm

Angeb. Fabrikat:..........
Menge: 141,000 m
DIN276_18: 353
DIN276_08: 352
Zeitansatz: 0,03

**02.02.0004 Trittschalldämmung, EPS, 045, 5 kN/m², 50-3 mm**
Dämmplatten unter Estrich, als Trittschalldämmung, liefern und
unter Estrich einbauen.

Einbauort  :  Bauteil C1 Zwischenpodest
Bauteil  :  Trittschalldämmung
Flächenlast  :  5 kN/m²
Anwendungsgebiet:  DES
Dämmung  :  EPS
Baustoffklasse  :  B1
Brandverhalten  :  E
Trittschallverbesserungsmaß:> 20 dB
Schalltechn. Eigenschaft: sm
Steifigkeitsgruppe:  10
Wärmeleitfähigkeit (Bemessungswert):0,045 W/(mK)
Plattendicke  :  50 mm
Zusammendrückbarkeit: 3 mm

Angeb. Fabrikat:..........

Mineralwolle-Dämmplatten als Trittschalldämmung unter Estrich.
Menge: 3,000 m2
DIN276_18: 353
DIN276_08: 352
Zeitansatz: 0,05

**02.02.0005 Wärmedämmung, EPS, 035, 30 mm**
Polystyrol-Hartschaumplatten, einlagig, als Wärmedämmung unter Estrich, liefern und auf Bodenplatte verlegen.

Einbauort:  Bauteil C1 Zwischenpodest
Bauteil  :  Wärmedämmung
Anzahl Lagen:  1-lagig
Untergrund:  Stahlbeton
Dämmung:  Polystyrol-Hartschaumplatten
Wärmeleitfähigkeit (Bemessungswert):0,035 W/(mK)
Baustoffklasse  :  B1
Brandverhalten  :  E
Anwendungsgebiet  :  DEO
Druckbelastbarkeit Dämmstoff: dh, >= 200 kPa
Plattendicke  :  30 mm

Angeb. Fabrikat:..........
Menge: 3,000 m2
DIN276_18: 353
DIN276_08: 352
Zeitansatz: 0,05

**02.02.0006 Wärmedämmung, PIR, 025, 80 mm**
PIR-Dämmplatten, als Wärmedämmung unter Zementestrich,
liefern und auf Bodenplatte verlegen.

Bodenaufbau:  BA 9
Einbauort:  Räume C05, C06, C07, C08, C09
Bauteil  :  Wärmedämmung
Anzahl Lagen:  1-lagig
Untergrund:  Abdichtungsbahn auf Beton-Bodenplatte
Dämmung:  PIR
Kantenausbildung: gerade Kanten
Kaschierung:  Alukaschierung
Wärmeleitfähigkeit (Bemessungswert):0,025 W/(mK) oder besser
Baustoffklasse:  B2
Brandverhalten:  E
Anwendungsgebiet: DEO
Druckbelastbarkeit Dämmstoff: dh, >= 150 kPa
Plattendicke:  80 mm

Angeb. Fabrikat:..........
Menge: 161,000 m2
DIN276_18: 353
DIN276_08: 352
Zeitansatz: 0,08

**02.02.0007 Wärmedämmung, an Installation anpassen**
Anpassen der Wärmedämmung an Installation durch Ausschnitte und gesonderte Zuschnitte. Leitungsbündel bis 500 mm Breite gelten als ein Strang.

Einbauort: Bodenplatte Bauteil C2
Bauteil  :  Wärmedämmung
Menge: 33,000 m
DIN276_18: 353
DIN276_08: 352
Zeitansatz: 0,02

**02.02.0008 Trittschalldämmung, EPS, 035, 5 kN/m², 20-2 mm**
Dämmplatten unter Estrich, als Trittschalldämmung.

Bauteil  :  Trittschalldämmung
Einbauort:  unter Estrich
Anwendungsgebiet:  DES
Flächenlast:  > = 5 kN/m²
Dämmung:  EPS
Baustoffklasse:  B1
Brandverhalten:  E
Trittschallverbesserungsmaß:> 20 dB
Schalltechn. Eigenschaft: sg
Steifigkeitsgruppe:  30
Wärmeleitfähigkeit (Bemessungswert):0,035 W/(mK)
Plattendicke:  20 mm
Zusammendrückbarkeit: 2 mm

Angeb. Fabrikat:..........
Menge: 161,000 m2
DIN276_18: 353
DIN276_08: 352
Zeitansatz: 0,04

**02.02.0009 Abdeckung, PE-Folie 0,2 mm, Estrich**
Abdeckung der Dämmschicht mit einer Lage Kunststofffolie, 15 cm überlappt und seitlich entsprechend der Estrichdicke hochgeschlagen, als Schutz- oder Trennlage.

Einbauort:  Bauteil C2 und Zwischenpodest
Bauteil  :  Abdeckung
Einbauort:  unter Estrich
Material :  PE-Folie
Dicke Folie:  0,2 mm

Angeb. Fabrikat:..........
Menge: 164,000 m2
DIN276_18: 353
DIN276_08: 352
Zeitansatz: 0,02

**02.02.0010 Zementestrich schwimmend, C25, F4, 4 KN/m², 60 mm**
Zementestrich als schwimmender Estrich, inklusive evtl. notwendiger Zusatzstoffe zur Erhöhung der Flächenlast auf 4 KN/m², auf Dämmschicht aus Vorposition, Oberfläche planeben abgezogen, zur Aufnahme von Bodenbelägen.

Einbauort  :  Bauteil C2 und Zwischenpodest
Estrich  :  Zementestrich
Festigkeitsklasse: C25
Biegezugfestigkeit: F4
Estrichausführung: schwimmend
nachfolgender Belag: PVC
Nutzlast  :  4 kN/m²
Dicke Estrich  :  60 mm
Menge: 164,000 m2
DIN276_18: 353
DIN276_08: 352
Zeitansatz: 0,22

**02.02.0011 Bewehrung, Stahlfasern für Estrich**
Bewehrung mit Stahlfasern für vor genannten Zementestrich.

Bewehrung:  Stahlfasern
Verbrauch:  35 kg/m³ Estrich
Faserlänge:  ca. 35 mm
Menge: 164,000 m2
DIN276_18: 353
DIN276_08: 352
Zeitansatz: 0,02

**02.02.0012 Bewegungsfuge, Mineralwollstreifen, in Zementestrich**
Bewegungsfuge durch Einlegen eines Mineralwollstreifens während der Aufbringung des Zementestrichs herstellen.

Fugentyp:  Bewegungsfuge
Mineralwollstreifen:5/60 mm
Menge: 32,000 m
DIN276_18: 353
DIN276_08: 352
Zeitansatz: 0,06

**02.02.0013 Dehnfuge Türbereich, Zementestrich, Kunststoff-Profil**
Dehnfugenprofil für die Herstellung von dauerelastischen Bewegungs- und Dehnfugen im Türbereich sowie im gesamten Querschnitt des Heizestriches.

Estrich  :  Zementestrich
Fugentyp: Dehnfuge
Profil  :  Kunststoff
Dicke  :  10 mm
Dicke Estrich: 60 mm

Angeb. Fabrikat:..........
Menge: 7,000 m
DIN276_18: 352
DIN276_08: 353
Zeitansatz: 0,35

**02.02.0014 Mehrstärke 5 mm, Zementestrich**
Differenzpreis für 5 mm Mehrstärke des Zementestrichs.

Estrich  :  Zementestrich
Mehr-/Minderstärke: 5 mm
Menge: 164,000 m2
DIN276_18: 353
DIN276_08: 352
Zeitansatz: 0,02

#### Hauptabschnitt 02.04 Bauteil C2 Stundensätze

**02.04.0001 Stundensatz Helfer, Estricharbeiten**
Arbeiten, welche nicht in den Positionen erfasst sind und gegen Nachweis zur Ausführung kommen:
Helfer
Menge: 5,000 h
DIN276_18: 399
DIN276_08: 399

**02.04.0002 Stundensatz Fachwerker, Estricharbeiten**
Arbeiten, welche nicht in den Positionen erfasst sind und gegen Nachweis zur Ausführung kommen:
Fachwerker
Menge: 5,000 h
DIN276_18: 399
DIN276_08: 399

**02.04.0003 Stundensatz Vorarbeiter, Estricharbeiten**
Arbeiten, welche nicht in den Positionen erfasst sind und gegen Nachweis zur Ausführung kommen:
Vorarbeiter
Menge: 5,000 h
DIN276_18: 399
DIN276_08: 399
